# BFL
Angebotsaufforderung (GAEB DA XML 3.2, DA83)
Projekt: 207
Währung: EUR
Ausführungsbeginn: 01.09.2026
Ausführungsende: 01.03.2027
Erstellt mit: GXML Toolbox V3.3 R20220330, ORCA AVA 25.0.5 - Professional Edition 25.00.05, 14.07.2026

## ALLGEMEINE VORBEMERKUNGEN
ALLGEMEINE VORBEMERKUNGEN

1. BAUBESCHREIBUNG

1. 1 VORHANDENE GEBÄUDESTRUKTUR UND BAUSUBSTANZ

Planungsgegenstand ist:

Technisches Denkmal Brikettfabrik Louise
Louise 111
04924 Übigau-Wahrenbrück OT Domsdorf

Aufgrund der ununterbrochenen Nutzung sind nahezu alle historischen Maschinen über die Zeit erhalten geblieben. Der wertvolle Bestand an historischen Produktionsmaschinen macht die Anlage zur ältesten erhaltenen funktionsfähigen Brikettfabrik der Welt. Sowohl die Gebäude, als auch die darin befindliche technische Ausstattung stehen seit 1992 unter Denkmalschutz.
Gegenwärtig wird das technische Denkmal im Museumsbetrieb interessierten Besuchenden im Zuge von Führungen nähergebracht. Zudem finden sowohl in den Räumen der Fabrik, als auch im umgebenden Außengelände begleitende Veranstaltungen mit einem erweiterten Themenfeld statt.

1.2. ENTWURFSKONZEPT

Neben der Sicherung der Bausubstanz, mit dem Ziel des weiteren Erhalts der Anlage, beabsichtigen die Auftraggebenden die Einrichtung einer Veranstaltungshalle in der ehemaligen Maschinenhalle. Die Museumsleitung des Technischen Denkmals plant die Ausrichtung von Veranstaltungsformaten, begleitend zum regulären Führungsbetrieb. Über das industrielle Erbe der Anlage hinaus sollen somit weitere Zielgruppen für das Denkmal erschlossen werden und die langfristige Nutzung und Unterhalt der Anlage sichergestellt werden.

Oberste Priorität genießt dabei die Aufrechterhaltung der Funktionstüchtigkeit der Gebäude. Dies betrifft insbesondere die Gebäudehülle, die technischen Anlagen, sowie die Verkehrswege der Besucher. Zudem gilt es elementare Elemente der denkmalgeschützten Bausubstanz zu erhalten, die für das Verständnis und die Funktionsfähigkeit der Anlage unabdingbar sind. Mit der Nutzung als musealer Vermittlungsort ergeben sich erhöhte Ansprüche an die statische Integrität der Bauteile. In Bereichen die weiterhin von Besuchenden des Ortes begangen werden, sind alle tragenden Bauteile hinsichtlich ihrer statischen Tragfähigkeit zu prüfen und gegebenenfalls Ertüchtigungsmaßnahmen vorzusehen, wenn dies für das sichere Erleben der Anlage von Nöten sein sollte. Ziel ist es zudem, für möglichst große Teile der Anlage weiterhin die Begehbarkeit durch die Führungsgruppen zu gewährleisten. Dabei stellt die Nachvollziehbarkeit des historischen Produktionsprozesses das übergeordnete Ziel dar.

2. ANGABEN ZUR BAUSTELLE

2.1. AUSFÜHRUNGSORT / ERSCHLIESSUNG

Das Grundstück ist mit Transportfahrzeugen bis 3,5t befahrbar, jedoch ist der Untergrund stellenweise nicht verdichtet, asphaltiert oder gepflastert. Das Parken auf dem Grundstück ist kostenlos und auf befestigten Flächen möglich.
Erschließungsflächen für Besuchende, Feuerwehrzufahrten, Zufahrten für Rettungs- und Krankenfahrzeuge sowie freizuhaltende Aufstell- und Bewegungsflächen für Einsatzfahrzeuge sind ständig freizuhalten. Diese werden entsprechend des Bauablaufs gekennzeichnet.

- Baustrom- und Bauwasserversorgung:
Der AG hält an ausgewiesenen Standorten Baustromverteiler und Brauchwasseranschlüsse vor. Die weitere Fortleitung
der Medien zum Einsatzort ist Sache des AN.

2.2 Baustelleneinrichtungsfläche

Die BE-Fläche liegt auf dem Grundstück des Gebäudes / im nicht- öffentlichen Raum.
Der AN ist selbstständig für die Sicherung seiner Leistungen und den Baustellenverschluss des Baufeldes verantwortlich. Für verschlossene Bereiche ist jeweils ein beschrifteter Schlüssel an der Zugangskontrolle der Liegenschaft zu hinterlegen.

2.3 PERSONEN- UND MATERIALTRANSPORT

Das Baufeld befindet sich auf einer abgeschlossenen Liegenschaft. Es gilt die STVO. Im gesamten Gelände gilt Schrittgeschwindigkeit.
Die Zugänglichkeit der Baustelle / des Innenraums ist nach Rücksprache mit der Objektüberwachung / dem AG sowie über Gerüste im Außenraum möglich. Es ist wird kein Aufzug für Material- und Personentransport zur Verfügung gestellt.

Mitbenutzung fremder Gerüste, Hebezeuge, Aufzüge, Aufenthalts- und Lagerräume, Einrichtungen und dergleichen durch den Auftragnehmer ist in Rücksprache mit der Bauleitung möglich.
Der Auftraggeber stellt allen Gewerken ein Fassadengerüst zur Verfügung.

2.4 Materiallagerung

Das Grundstück ist umzäunt und außerhalb der Führungszeiten abgeschlossen.
Materialien können auf dem Grundstück nach Rücksprache Bauleitung und AG gelagert werden. Lager- und Aufenthaltsräume können vom AG nicht zur Verfügung gestellt werden. Der AG übernimmt keine Haftung für gelagertes Material.
Container für Material und Personal sind vom AN selbständig bereitzustellen. Die benötigten Stellplätze für BE-/ Material-/ Schutt- / Reststoffcontainer auf dieser Fläche sind mit der Bauüberwachung im Vorfeld der Aufstellung abzustimmen bzw. zu beantragen. Für die Baustelleneinrichtung des AN sind alle Leistungen, auch nicht aufgeführte, wie Aufbauen, Einrichten und Beseitigen eigener Baustelleneinrichtung, Zusammenstellung und Bereitstellung der erforderlichen Geräte und Werkzeuge, Reinigung und Wiedereinräumen am Lager, Fahrtkosten für das Bedienungspersonal inkl. aller Lade- und Entladelöhne einzurechnen. Die Container der AN sind deutlich mit Firmennamen und Telefonnummer des Bauleiters/ Obermonteurs/ Poliers zu versehen. Die Baustelleneinrichtung, einschl. Vorhaltung ist für den gesamten Zeitraum seiner Leistungen vom AN in den Einheitspreis einzurechnen.
Die Belegung von BE-Flächen ist vorab mit der Bauüberwachung abzustimmen. Akzeptierter Bedarf wird im Lageplan örtlich zugewiesen.
2.5 Ausführungszeiten

Die Baumaßnahme wird im laufenden Betrieb ausgeführt, Besucherverkehr (Führungen) werden während der Baumaßnahme weiterhin stattfinden. Führungszeiten- und Termine / Führungswege werden auf den Bauablauf angepasst, durch die Objektüberwachung koordiniert und den AN mitgeteilt.

2.6 Ausführende Firmen

Die Beschäftigten der Ausführungsfirmen sind vor Ausführungsbeginn namentlich zu benennen. Beschäftigte der Ausführungsfirmen müssen auf ihrer Arbeitskleidung mit mindestens der Firmenbezeichnung erkennbar sein.

2.7 Standsicherheit

Die Sicherung von Bauzuständen obliegt dem AN. Dazu ggf. notwendige Nachweisführungen sind durch den AN zu erbringen und ggf. rechtzeitig vor Ausführung zur Prüfung vorzulegen.
Sämtliche Rückbauarbeiten sind erschütterungsarm ohne Stoßeinwirkung auf Bauteile des Bestands auszuführen. Rückbaumassen sind zeitnah aus dem Bauwerk zu entfernen.
Schuttablagerungen sowie Materiallagerungen im Bauwerk dürfen die normativen Verkehrslasten im Endzustand nicht übersteigen. Bei Unsicherheiten zur Ausführung ist die örtliche Bauleitung rechtzeitig zu konsultieren.
Technologische Abstimmungen haben rechtzeitig vor Bauausführung zu erfolgen.
Die Arbeiten sind sofort zu unterbrechen, wenn die Standsicherheit der baulichen Anlagen durch den Fortgang der Abbrucharbeiten oder durch äußere Einflüsse nicht mehr gewährleistet werden kann.
Im Erdgeschoss dürfen die unterkellerten Bereiche inklusive des Foyers nicht für die Materiallagerung genutzt werden. Die unterkellerten Bereiche dürfen nicht mit Maschinen befahren werden.

3. BESONDERE VORGABEN ZUR BAUAUSFÜHRUNG

Maßgebend für die Ausführung ist die VOB Teil C und die Allgemeinen Technischen Vertragsbedingungen (ATV), neueste Fassung, sowie die darin enthaltenen, den jeweiligen Gewerken entsprechende DIN einschließlich aller sonstigen einschlägigen Normen und Vorschriften inklusive der Allgemein Anerkannten Regeln der Technik.

3.1 BaUSTELLENEINRICHTUNG

- Baustellensicherung: Das Gebäude, sowie die BE- Fläche sind fachgerecht zu sichern und müssen täglich verschlossen werden.
- Verunreinigungen sind sofort durch den Verursacher zu entfernen. Erfolgt dies nach Aufforderung durch die Bauleitung nicht, wird dies zu Lasten des Verursachers entfernt.
- Verlegen von Wasserschläuchen und Lagern von gefüllten Flüssigkeitsbehältern im Gebäude ist untersagt.
- Das Rauchen ist in allen Gebäudeteilen untersagt
- Schweißerlaubnisse sind für alle Schweiß- und Lötarbeiten, sowie Heißarbeiten wie Flexen usw. beim AG (über die AG-Bauleitung) rechtzeitig, mind. eine Woche vor Beginn der Schweißarbeiten einzuholen
- Der AG sichert für die gesamte Bauzeit Zugang zu WCs in dem Gebäudeensemble. Die Kosten für die Wartungs- und Verbrauchskosten trägt der AG. Kosten für Beschädigungen oder übermäßige Verschmutzungen werden nach dem Verursacherprinzip auf die betreffenden AN umgelegt.

3.2 Terminplan/Ausführungsfristen

Der Auftragnehmer hat sofort, jedoch spätestens 2 Wochen nach Auftragserteilung einen Feinterminplan mit Kapazitätsuntersetzung auf Grundlage eines Generalterminplanes und unter Beachtung der Vertragsfristen vorzulegen. Der AN hat diesen Feinterminplan koordinierend mit dem AG und der örtlichen Bauleitung unter Einhaltung der Vertragstermine zu erstellen und fortzuschreiben.

3.3 Projektleitung

Der Auftragnehmer hat unmittelbar nach Vergabe einen Fachbauleiter schriftlich zu benennen, der alle Leistungen des Auftragnehmers für dieses Projekt vertritt.
Der Projektleiter muss in allen Phasen auf Anforderung an Gesprächen auf der Baustelle zur Verfügung stehen. Er muss an den durchzuführenden Abnahmeprüfungen teilnehmen.
Der Fachbauleiter übernimmt eigenverantwortlich die Koordinierung seines Gewerkes und zu den Schnittstellen sonstiger am Bau beteiligter Firmen.
Ein Wechsel des Fachbauleiters ist dem Auftraggeber schriftlich anzuzeigen.

3.4 Koordinierung

Der Auftragnehmer ist zur selbständigen Koordinierung seiner Baumaßnahme verpflichtet. Der Auftragnehmer ist verpflichtet, an allen Koordinierungsgesprächen teilzunehmen und die Schnittstellen zu anderen Gewerken anzugeben.
Der Einsatz von Subunternehmern bedarf der schriftlichen Genehmigung durch den AG.
Die Montagearbeiten erfolgen grundsätzlich in Abstimmung mit der Bauleitung.
Es ist einzukalkulieren, dass in der Bauphase zeitgleich weitere Gewerke auf der Baustelle tätig sind und dass ein Arbeiten in Abhängigkeit vom Baufortschritt erforderlich sein kann. Die Reihenfolge der einzelnen Arbeiten ist mit der Bauüberwachung des AG abzustimmen. Anweisungen der Aufsichtsbehörden an den AN sind dem AG sofort zur Kenntnis zu bringen. Ebenso die Ansprüche Dritter wegen Auswirkungen der Arbeiten des AN.

3.5 Baubesprechungen

Baubesprechungen finden regelmäßig (i.d.R. wöchentlich) auf der Baustelle statt, der Turnus wird von der Bauleitung festgelegt. Der Auftragnehmer ist nach Aufforderung durch den AG verpflichtet, an diesen mit dem benannten verantwortlichen Fachbauleiter teilzunehmen. Während der Ausführung auf der Baustelle ist der AN verpflichtet, mindestens einen kompetenten Vertreter zur Baubesprechung zu entsenden.

3.6 Masse / Toleranzen

Alle Maße sind vor Baubeginn örtlich aufzunehmen und vor Montage zu prüfen.

3.7 Sicherheitstechnische Hinweise

Der AN ist verpflichtet, alle z.Z. der Bauausführung gültigen gesetzlichen Bestimmungen zur Unfallverhütung sowie alle sonstigen Sicherheitsregeln gewissenhaft einzuhalten. Er haftet für alle aus der Unterlassung solcher Maßnahmen ergangenen Schäden.
Insbesondere gelten arbeitsschutz-rechtliche Regelungen und Regelungen zum Nachbarschaftsschutz: Baustellenverordnung, Berufsgenossenschaftliche Regelungen, Immissionsschutzrechtliche Regelungen (Lärm, Staub, Erschütterungen etc.) sowie Abfallrechtliche Regelungen: Kreis- laufwirtschafts- und Abfallgesetz mit seinen untergesetzlichen Regelungen, Landesabfallgesetz, Nachweisverordnung etc.
Die Baustelle und angrenzende Bereiche sind gemäß den einschlägigen Unfallverhütungsvorschriften (UVV u.a.) gegen Unfälle und unbefugtes Betreten durch das Aufstellen von Hinweistafeln, Verkehrszeichen, Absperrmitteln usw. zu sichern. Für die Errichtung und Unterhaltung dieser Anlagen ist der Auftragnehmer verantwortlich. Die Vorschriften der Versorgungsunternehmen bzw. Rechtsträger sind einzuhalten.
Es gelten die technischen Regelwerke bezüglich der Gefahrstoffe und gefährlichen Arbeitsstoffe.
Zum Schutz der Umwelt, Natur und Landschaft hat der Auftragnehmer Beeinträchtigungen auf das unvermeidbare Maß zu beschränken. Es ist darauf zu achten, dass Schadstoffe jeglicher Art (z.B. Motorenöl, Diesel, Schalöl, Versieglungsharz u.a.m.) nicht in den Boden und damit in das Grundwasser sowie in das vorhandene Gewässer gelangen.
Bei der Durchführung aller Bauarbeiten ist das Gesetz zum Schutz vor schädlichen Umwelteinwirkungen durch Luftverunreinigungen, Geräusche, Erschütterungen und ähnliche Vorgänge zu beachten (Bundes-Immissionsschutzgesetz - BImSchG). Die vorhandenen Gefahrstoffe können der Anlage entnommen werden.
Die Arbeiten sind ständig von einer weisungsbefugten, fachlich geeigneten Person auf die arbeits-sichere Durchführung der Arbeiten zu beaufsichtigen. Diese ist im Vorfeld der Arbeiten zu benennen.

3.8 ANGABEN ZUR ABRECHNUNG

Bei Durchbrüchen oder Schneidarbeiten in Mauerwerk, Beton oder Stahlbeton, die nach dem Längenmaß abgerechnet werden, ist die gemäß Zeichnung oder Angabe auszuschneidende Länge für die Abrechnung maßgebend. Technologische Zwischenschnitte werden nicht gesondert abgerechnet.
Die Abrechnung von Schüttgütern, z.B. losen Schüttungen, nach dem Raummaß erfolgt nach dem Volumen der Schüttgüter am Einbauort. Wenn die Ermittlung der Menge am Einbauort nicht möglich ist, erfolgt die Abrechnung nach dem nachgewiesenen Aufmaß in den Transportmitteln, z.B. durch den Nachweis der verbrauchten Säcke und dem darauf angegebenen Volumen des Inhalts.

3.9 VERKEHRSSICHERUNG

Zum Leistungsumfang der nach ATV Abschnitt 4.1 als Nebenleistung durch den Auftragnehmer herzustellenden Abdeckungen und Umwehrungen zählen auch deren Überprüfung und deren Erhalt im ordnungsgemäßen Zustand bis zum Zeitpunkt der Übergabe an den Auftraggeber nach Fertigstellung der eigenen Arbeiten.

3.10 KernbohrungeN

Kernbohrungen werden vom AN Rohbau und AN HLS/ELT hergestellt. Die Lage der Kernbohrungen ist eine Woche vor Ausführung der Bohrung anzuzeigen.
Mediendurchführungen sowie Fehlbohrungen in Stahlbetonwänden und Decken sind vom AN des jeweiligen Gewerkes brandschutzgerecht zu verschließen.

3.11 Reinigung

Eine Komplettreinigung als Grob- und Feinreinigung der vereinbarten Leistung durch den Auftragnehmer erfolgt unmittelbar vor den Abnahmen.

3.12 Zusätzliche Technische Vertragsbedingungen

Alle einschlägigen Normen und Regelwerke sind einzuhalten.
Über alle einschlägigen Normen hinaus gelten alle zutreffenden Merkblätter und Richtlinien in der zur Zeit der Angebotsbearbeitung gültigen Fassung.

3.13 Gleichwertigkeit technischer Spezifikationen

Soweit im Leistungsverzeichnis auf Technische Spezifikationen (z.B. nationale
Normen, mit denen europäische Normen umgesetzt werden, europäische
technische Zulassungen, gemeinsame technische Spezifikationen, internationale
Normen) Bezug genommen wird, werden auch ohne den ausdrücklichen Zusatz:
"oder gleichwertig", immer gleichwertige Technische Spezifikationen in Bezug genommen. (DIN 18299 (VOB/C) Abschn. 0 Abs.1)
Die angebotenen Produkte und Ausrüstungen sind auf einer Fabrikatsliste zusammenzustellen und der Bauüberwachung zur Freigabe vorzulegen. Für Ausrüstungen, die in der Ausschreibung nicht explizit benannt wurden
oder für die von der Ausschreibung abweichenden Produkte, sind die
technischen Produktdatenblätter bzw. Herstellerdokumentationen mit dem Nachweis der Gleichwertigkeit beizufügen.
Ohne Freigabe eingebaute Ausrüstungen, die nicht den Anforderungen
der Planung / Ausschreibung genügen, kann die Bauleitung / Bauüberwachung durch den AN auf eigene
Kosten wieder demontieren lassen.

4. PLANUNTERLAGEN UND DOKUMENTATION

4.1 AUSFÜHRUNGSUNTERLAGEN

Zu den, auf der Baustelle vorzuhaltenden, Ausführungsunterlagen zählt, neben den Ausführungsplänen, auch eine Ausfertigung dieser Leistungsbeschreibung.

Dem LV liegen folgende Planunterlagen bei:
- BE-Plan
- weitere Planunterlagen gemäß Planliste
- fotografische Bestandsdokumentation

Gutachten können auf Nachfrage beim Bauherren eingesehen werden.

4.2 WERK- UND MONTAGEPLANUNG

Die Werk- und Montageplanung ist rechtzeitig vor Ausführungsbeginn zur Freigabe durch die Bauleitung zu erstellen und vorzulegen. Die Dauer, welcher der AG für die Erstellung dieser Planunterlagen benötigt, ist mit Feinterminplan seines Gewerkes der OÜ anzuzeigen und muss sich in den Gesamtablaufplan einfügen.
Die Werk- und Montageplanung ist dem AG/ der OÜ in Papierform und digital als PDF-Datei, bei CAD-Zeichnungen auf Verlangen der OÜ auch als dwg-Datei zur Verfügung zu stellen.

4.3 DOKUMENTATIONSUNTERLAGEN DES AN

Von jedem AN wird eine Dokumentation vorgelegt. Die Vorlage ist fällig zum Abnahmezeitpunkt - spätestens mit der Schlussrechnungslegung. Die Dokumentation erfolgt 2-fach in Papierform, 1-fach digital auf Datenträger.
Die Dokumentation muss mind. folgende Unterlagen enthalten:

- Inhaltsübersicht

- Fachbauleitererklärung, Fachunternehmererklärung, Übereinstimmungsnachweise
- Zulassungen, Schweißerbescheinigungen
- Produktdatenblätter der verwendeten Produkte und Fabrikate
- EU - Konformitätsbescheinigungen

- Revisionspläne auf Basis der Montageplanung (Endzustand der ausgeführten Leistung), Maßstab 1:50 in Papier und Einordnung in die Dokumentation

- Kopien von Prüfzeugnissen, Bauartzulassungen und Herstellerbescheinigungen

- Protokolle von Sachverständigenabnahmen

- Fotodokumentation brandschutztechnischer Durchführungen

- Bedienungs-, Pflege und Wartungsanweisungen
- Bautagebücher

- Nachweis der Einweisung des Bedienpersonals

## Vortext Stahlbauarbeiten Teil 1
VORTEXT STAHLBAUARBEITEN TEIL 1

Gegenstand der Ausschreibung sind die Stahlbauarbeiten für die Herstellung von außenliegenden Erschließungselementen am Gebäude der Veranstaltungshalle.

Der Leistungsumfang umfasst die Fertigung, Lieferung und Montage einer Rampenkonstruktion mit Podesten und einer angeschlossenen Treppe am südlichen Eingang der Veranstaltungshalle sowie die Herstellung und Montage einer außenliegenden Fluchttreppe als Ersatzneubau am nördlichen Bereich der Halle.

BAUTEILBESCHREIBUNG AUSSENRAMPE

Die Aussenrampe besteht aus wiederkehrenden Segmenten in gerader und gebogener Ausführung sowie zugehörigen Podesten in gerader und gebogener Ausführung.

Konstruktion:
Hauptträger aus Flachstahl 300 × 20 mm, Werkstoff S235.
Gitterrostauflager aus Flachstahl 50 × 15 mm, Werkstoff S235.
Querträger aus Flachstahl 150 × 15 mm, Werkstoff S235.
Aussteifung mittels Zugstäben Ø 10 mm, Werkstoff S235.

Tragkonstruktion einschließlich sämtlicher Anschluss-, Verbindungs- und Befestigungselemente.

Belag:
Gitterroste aus Stahl S235.
Tragstab 50 × 3 mm.
Maschenteilung 33 × 33 mm.

Gitterroste passgenau gefertigt und auf den vorgesehenen Auflagern befestigt.

Geländer:
Beidseitiges Stahlgeländer.
Pfosten und Handlauf aus Rundrohr 44,5 × 2,6 mm, Werkstoff S235.
Pfostenabstand ca. 1,50 bis 1,70 m.

Ausführung entsprechend den geltenden Anforderungen an Verkehrssicherheit und Absturzsicherung.

Unterkonstruktion:
Stützen aus Rundrohr 101 × 4 mm, Werkstoff S235.
Stützen eingeschlitzt und kraftschlüssig mit den Querträgern verschweißt.
Stützen einschließlich Anschlussplatten, Schweißarbeiten und erforderlicher Aussteifungen.

Fundamente:
Herstellung von Streifenfundamenten aus Beton C25/30.
Fundamentabmessungen: 60 × 200 x 100 cm.

Ausführung als Köcherfundamente zur Aufnahme der Stahlstützen.
Einschließlich Erdarbeiten, Schalung, Bewehrung nach statischen Erfordernissen sowie Wiederverfüllung.

Korrosionsschutz:
Sämtliche Stahlbauteile sind nach DIN EN ISO 1461 stückfeuerzuverzinken und im Duplex-System mit anschließender Pulverbeschichtung im Farbton Rot/Orange auszuführen. Gitterroste einschließlich Befestigungsmittel sind ausschließlich stückfeuerverzinkt nach DIN EN ISO 1461 auszuführen. Eine Pulverbeschichtung der Gitterroste ist nicht vorgesehen.

Allgemein:
Ausführung der Stahlkonstruktion nach DIN EN 1090-2, Ausführungsklasse EXC2. Korrosionsschutz entsprechend Korrosivitätskategorie C3 nach DIN EN ISO 12944-2, Schutzdauer lang (L). Anforderungen der DIN 18040-1 für öffentlich zugängliche, barrierefreie Rampen sind einzuhalten.

Sämtliche zur vollständigen und fachgerechten Ausführung erforderlichen Nebenleistungen sowie alle notwendigen Verbindungs- und Befestigungsmittel, Kleineisenteile, Schrauben, Dübel, Anker, Unterlegscheiben, Distanzstücke und sonstigen Zubehörteile sind, soweit in den Leistungspositionen nichts Abweichendes beschrieben ist, Bestandteil der Leistung und mit den Einheitspreisen abgegolten.

STAHLMENGEN

Stahlmengen Aussenrampe:
7,2 t Profilstahl S235J (Konstruktion allgemein)
0,5 t Profilstahl S355J (Geländer)
3,4 t Gitterroste

Stahlmengen Aussentreppe (angeschlossen am Rampenelement):
0,2 t Profilstahl S235JR (Konstruktion allgemein)
0,02 t Profilstahl S355JO (Geländer)
0,1 t Gitterroste

Stahlmengen Aussentreppe (Ersatzneubau):
0,4 t Profilstahl S235JR (Konstruktion allgemein)
0,03 t Profilstahl S355JO (Geländer)
0,2 t Gitterroste

## 308 Stahlbauarbeiten Teil 1

### Titel 01 Werk- und Montageplanung

**01.1 Werk- und Montageplanung**
*** Pauschalposition
Erstellen und Übergabe einer vollständigen Werk- und Montageplanung für die ausgeschriebenen Stahlbauarbeiten.

Die Leistung umfasst insbesondere:

- Prüfung und Umsetzung der Ausführungsplanung in fertigungsgerechte Werkstattunterlagen
- Erstellung von Werkstattzeichnungen einschließlich aller erforderlichen Maße, Details, Anschlüsse und Verbindungen
- Erstellung von Montagezeichnungen und Montagekonzept einschließlich erforderlicher Angaben zur Montagefolge
- Darstellung sämtlicher Stahlbauteile, Profile, Bleche, Verbindungsmittel und Schweißdetails
- Abstimmung der Anschlüsse und Schnittstellen mit angrenzenden Bauteilen
- Zusammenstellung und Übergabe der erforderlichen Planungsunterlagen für Fertigung und Montage

Ein genaues Aufmaß / Vermaßung durch den AN ist Bestandteil der Werkplanung.
Die Werk- und Montageplanung ist vor Fertigungsbeginn zur Prüfung und Freigabe vorzulegen.
Menge: 1,000 psch

**01.2 Überarbeitung der Werk- und Montageplanung**
Überarbeitung der bereits erstellten und eingereichten Werk- und Montageplanung aufgrund von Änderungen oder Ergänzungen, die nach der Prüfung durch den Auftraggeber, die Bauüberwachung oder den Tragwerksplaner erforderlich werden und nicht vom Auftragnehmer zu vertreten sind.

Die Vergütung erfolgt ausschließlich für Änderungen, die nicht durch Planungs-, Darstellungs- oder Ausführungsfehler des Auftragnehmers verursacht wurden. Erforderliche Nachbesserungen aufgrund eigener Fehler des Auftragnehmers sind mit der Position "Werkstatt- und Montageplanung" abgegolten.
Menge: 1,000 St

### Titel 02 Stahlbauarbeiten

**02.1 Gebogenes Rampensegment Aussenrampe**
Liefern, fertigen, feuerverzinken, pulverbeschichten und betriebsfertig montieren eines gebogenen Rampensegments als Bestandteil einer öffentlich zugänglichen, barrierefreien Stahlrampe, einschließlich aller erforderlichen Verbindungsmittel, Befestigungen, Aussteifungen und Nebenleistungen.

Breite Rampensegment: 1,5 m
Länge Rampensegment: 6 m (in der Mitte gemessen)

Rampensegment mit einer Längsneigung von 5,5 %, bestehend aus Hauptträgern, Querträgern, Gitterrostauflagern, Gehbelag aus Gitterrosten und beidseitigem Geländer, bestehend aus je 5 Geländerpfosten und Handlauf, nach Bauteilbeschreibung, einschließlich aller erforderlichen Befestigungsmittel.

Stahlbauteile vollständig oberflächenbehandelt nach Bauteilbeschreibung.
Pulverbeschichtung im Farbton Rot/Orange nach Vorgabe der Bauüberwachung.
Beschichtung einschließlich erforderlicher Vorbehandlung und Schichtaufbau gemäß Herstellerangaben für den Außeneinsatz.
Menge: 4,000 St

**02.2 Gerades Rampensegment Aussenrampe**
wie Vorposition, jedoch:

Ausführung als gerades Rampensegment

Breite Rampensegment: 1,5 m
Länge Rampensegment: 6 m
Menge: 2,000 St

**02.3 Gebogenes Podestsegment Aussenrampe**
Liefern, fertigen, feuerverzinken, pulverbeschichten und betriebsfertig montieren eines gebogenen Podestsegments als Bestandteil einer öffentlich zugänglichen, barrierefreien Stahlrampe, einschließlich aller erforderlichen Verbindungsmittel, Befestigungen, Aussteifungen und Nebenleistungen.

Breite Podestsegment: 1,5 m
Länge Podestsegment: 1,5 m (in der Mitte gemessen)

Podestsegment bestehend aus Hauptträgern, Querträgern, Gitterrostauflagern, Gehbelag aus Gitterrost und beidseitigem Geländer, bestehend aus je 2 Geländerpfosten und Handlauf, nach Bauteilbeschreibung, einschließlich aller erforderlichen Befestigungsmittel.

Stahlbauteile vollständig oberflächenbehandelt nach Bauteilbeschreibung.
Pulverbeschichtung im Farbton Rot/Orange nach Vorgabe der Bauüberwachung.
Beschichtung einschließlich erforderlicher Vorbehandlung und Schichtaufbau gemäß Herstellerangaben für den Außeneinsatz.
Menge: 2,000 St

**02.4 Gerades Podestsegment Aussenrampe**
wie Vorposition, jedoch:

Ausführung als gerades Podestsegment

Breite Podestsegment: 1,5 m
Länge Podestsegment: 1,5 m
Menge: 4,000 St

**02.5 Stoßverbindung für Hauptträger Aussenrampe**
Stoßverbindung für Hauptträger der Aussenrampe herstellen.
Beidseitige Laschen aus Stahlblech S235, Dicke 10 mm.
Schraubverbindung mit Senkkopfschrauben M16, Festigkeitsklasse 5.6, einschließlich Muttern und Unterlegscheiben.
Laschen liefern, bohren, anpassen und montieren.
Korrosionsschutz und Beschichtung gemäß Bauteilbeschreibung.
Menge: 22,000 St

**02.6 Stahlstütze Aussenrampe**
Liefern, fertigen, feuerverzinken, pulverbeschichten und montieren einer Stahlstütze zur Aufnahme der Rampenkonstruktion.

Stütze aus Rundrohr aus Rundrohr 101 × 4 mm, S 235, Stützenhöhe bis 2,00 m.

Stütze mit eingeschlitztem Kopf zur Aufnahme des Querträgers, einschließlich kraftschlüssiger Schweißverbindung.

Einschließlich Kopf- und Fußplatten, Anschluss- und Verbindungsblechen, Aussteifungen, Schweißarbeiten, Verbindungsmitteln sowie sämtlicher Befestigungs- und Nebenleistungen.

Stahlbauteile vollständig oberflächenbehandelt nach Bauteilbeschreibung.
Pulverbeschichtung im Farbton Rot/Orange nach Vorgabe der Bauüberwachung.
Beschichtung einschließlich erforderlicher Vorbehandlung und Schichtaufbau gemäß Herstellerangaben für den Außeneinsatz.
Menge: 28,000 St

**02.7 Podest aus Gitterrost auf Bestandstreppe**
Liefern, fertigen und montieren einer Podestkonstruktion aus Stahl.

Podestabmessungen: ca. 2,50 × 2,50 m.

Podestkonstruktion aus Stahlprofilen mit Gitterrostauflager und Gitterrostbelag gemäß Bauteilbeschreibung.
Montage auf vorhandenem Mauerwerk.
Einschließlich Ausgleichen von Unebenheiten des Untergrundes, Anpassen an den Bestand, Herstellen der erforderlichen Anschlüsse sowie aller Verbindungs- und Befestigungsmittel.
Einschließlich Geländer gemäß Bauteilbeschreibung, bestehend aus Pfosten und Handlauf.
Korrosionsschutz und Beschichtung der Stahlbauteile gemäß Bauteilbeschreibung. Gitterroste stückfeuerverzinkt.
Menge: 1,000 St

**02.8 Aussentreppe, Bestandteil Stahlkonstruktion Aussenrampe**
Liefern, fertigen, feuerverzinken, pulverbeschichten und betriebsfertig montieren einer geraden Außentreppe als Bestandteil einer öffentlich zugänglichen Stahlkonstruktion, einschließlich aller erforderlichen Verbindungsmittel, Befestigungen, Aussteifungen und Nebenleistungen.

Abmessungen:
Treppenbreite: 0,90 m
Anzahl der Stufen: 6 Stück
Steigung: 20 cm
Auftritt: 23 cm

Treppenkonstruktion bestehend aus seitlichen Wangen aus Flachstahl, Querträgern, Gitterrostauflagern, Stufenbelägen aus Gitterrosten und einseitigem Geländer, bestehend aus 2 Geländerpfosten und Handlauf, Konstruktion gemäß Bauteilbeschreibung Aussenrampe, einschließlich aller erforderlichen Befestigungsmittel.

Stahlbauteile vollständig oberflächenbehandelt nach Bauteilbeschreibung.
Pulverbeschichtung im Farbton Rot/Orange nach Vorgabe der Bauüberwachung.
Beschichtung einschließlich erforderlicher Vorbehandlung und Schichtaufbau gemäß Herstellerangaben für den Außeneinsatz.
Menge: 1,000 St

**02.9 Aussentreppe, Ersatzneubau**
wie Vorposition, jedoch:

Ersatzneubau Aussentreppe inkl. Podest.

Abmessungen:
Treppenbreite: 1,50 m
Anzahl der Stufen: 6 Stück
Steigung: 17,5 cm
Auftritt: 28 cm
Länge Treppe inkl. Podest: 2,73 m

Mit beidseitigem Geländer, bestehend je aus 3 Geländerpfosten und Handlauf, einschließlich Befestigung des Handlaufs im Bestandsmauerwerk.
Menge: 1,000 St

**02.10 Abbruch und Entsorgung Außentreppe aus Stahl**
Fachgerechter Abbruch einer bestehenden Stahlaußentreppe einschließlich Geländer und Podest sowie vollständige Entsorgung des anfallenden Materials.

Abmessungen:
Treppenbreite: ca. 1,00 m
Anzahl der Steigungen: 5 Stück
Steigung/Auftritt: ca. 20/17 cm

Treppenkonstruktion bestehend aus:
Stahlwangen, Stufen und Podest aus Gitterrosten, beidseitigem Stahlgeländer mit Pfosten und Handlauf.

Abbruch von Hand/mit handgeführten Kleingeräten, Ausführung erschütterungsarm DIN 4150, lärmarm, Lärmpegel max. 80 dB(A), staubarm TRGS 559, ohne Funkenfreisetzung, ohne Untergrundbeschädigung, ohne Wasserfreisetzung, Ausführung im Freien.

Aufgenommene Stoffe sammeln und fachgerecht entsorgen, Abfallschlüssel nach AVV (Abfallverzeichnis-Verordnung) 170405 Eisen und Stahl, Vergütung der Entsorgung übernimmt AN.
Menge: 1,000 St

### Titel 03 Gründung

**03.1 Stahlbetonfundament als Köcherfundament herstellen, 60/200/100 cm**
Herstellen eines Stahlbetonfundamentes als Köcherfundament zur Aufnahme der Stahlstützen der Rampenkonstruktion.

Fundamentabmessungen 60 × 200 x 100 (Tiefe) cm, Beton C25/30, XC1, XF1, 35 kg Stabstahl BSt 500 (A)

Je 2 Köcher pro Fundament für die Stahlstützen, Köcher mit rauher Köcherschalung oder Stahl-Einbauhülsen, Vergießen mit Fließmörtel, 5 cm Sauberkeitsschicht C8/10

Einschließlich Erdarbeiten und Aushub, Sauberkeitsschicht, Schalung, Bewehrung nach statischen Erfordernissen, Ausbildung des Köchers zur Aufnahme der Stahlstützen, Verdichten des Betons, Verfüllen der Arbeitsräume mit geeignetem Material sowie lagenweises Verdichten, Abfuhr überschüssigen Bodenmaterials, sämtlicher Nebenleistungen.

Ausführung nach statischen Unterlagen und Ausführungsplanung.
Menge: 16,000 St

**03.6 Stahlbetonfundament für Stahlaussentreppe herstellen, 60/200/100 cm**
wie Vorposition, jedoch:

Herstellen eines Stahlbetonfundamentes als Köcherfundament zur Aufnahme der Stahlstützen der Stahlaussentreppe.
Menge: 1,000 St

**03.7 Stahlbetonfundament für Stahlaussentreppe herstellen, 60/120/100 cm**
wie Vorposition, jedoch:

Fundamentabmessungen 60 × 120 x 100 (Tiefe) cm
Menge: 1,000 St

### Titel 04 Stundenlohnarbeiten

*Hinweis: Regie- und Stundenlohnleistungen*
Die nachstehend aufgeführten Stundensätze sind für die Ausführung von unvorhergesehenden Arbeiten bestimmt.
Sie dienen nicht zur Erfüllung von Leistungen, die bereits mit den Einheitspreisen der LV-Positionen abgegolten sind oder damit in Zusammenhang stehen.
Stundenlohnarbeiten dürfen nur nach ausdrücklicher Genehmigung durch den Auftraggeber ausgeführt werden.
Die Stundennachweise sind innerhalb von drei Werktagen zur Unterschrift vorzulegen.

Nachfolgend ist der Verrechnungssatz für Stundenlohnarbeiten anzugeben.

**04.1 Stundensatz Facharbeiter**
Menge: 5,000 h

**04.2 Stundensatz Helfer**
Menge: 5,000 h
